# Neubau Kinderhaus Demling (Freigabe BH)
Angebotsaufforderung (GAEB DA XML 3.3, DA83)
Projekt: 379NKD
Währung: EUR
Vergabeart: Beschränkte Ausschreibung
Erstellt mit: GXML Toolbox V3.3 R20220330, ORCA AVA 27 27.00.00, 18.05.2026

## Objektbeschreibung
Neubau einer Kindertagesstätte in Demling mit 2 Kindergarten-, 2 Krippen- und 2 Hortgruppen, Küche, Speise- und Mehrzweckraum

Objektbeschreibung

Die Gemeinde Großmehring beabsichtig, im Ortsteil Demling auf dem Grundstück Fl. Nr. 2212, 2212/1, 2213, 2213/1, 2213/2, 2214, 2215 und 2214/1 der Gemarkung Demling ein Kinderhaus (Kindertagesstätte mit Hort) neu zu errichten. Das Grundstück ist zentral in Demling gelegen, ca. 150m nordwestlich des Kirchhofs mit dem Friedhof. Nach Norden liegt ein neu erschlossenes Wohnbaugebiet. Im Süden begrenzt der Kirchbauerweg das trapezförmige Baufeld.

Die Zufahrt ist von Norden her über die Friedhofstraße möglich.
Der Neubau wird als zweigeschossiger Holzbau in Form von 3 Einzelhäusern mit Außenwänden in Rahmenbauweise, tragenden Innenwänden und Decke über EG aus Brettsperrholz, Satteldächern und Flachdach über dem Eingangsbereich geplant.
Die Erschließung des Gebäudes, getrennt nach Zugang Kindertagesstätte und Hort, erfolgt an der Ostseite über eine Stich (Fl. Nr. 2214/1) von der Friedhofstraße her.
Im nordöstlichen Haus wird ein Aufzug zur barrierefreien Anbindung des Obergeschosses errichtet.

Im EG werden die beiden Kinderkrippengruppen mit Nebenräumen und Sanitärbereich, sowie Technikräume, die Küche, der Mehrzweck- und der Speiseraum errichtet.
Im OG werden die Kindergartenräume mit Ruheräumen und Sanitärbereich, die Personal- und Hortgruppenräume mit Sanitärbereich vorgesehen. Im OG werden  Loggien ausgebildet. An der Nordseite im EG befindet sich die Anlieferung der Küche mit eigenem überdachtem Abstellbereich.
Das Gebäude wird in vorgenannter Holzbauweise errichtet mit Aluminium-Industriefalzddeckung der Steildächer und Photovoltaik-Anlage. Die Überdachung des Hauptzugangsbereiches zwischen den Einzelhäusern über EG erhält ein flach geneigetes Foliendach mit Begrünung bzw. begehbarer Dachterrasse.
Die Gründung erfolgt als Flachgründung auf Bodenaustausch.
Ein Bodengrundgutachten ist erstellt worden. Demnach liegt das Grundstück nicht im Einflussbereich von Grundwasser.
Die öffentlich rechtlichen Genehmigungen liegen bei Baubeginn vor. Die Baumaßnahme wird öffentlich gefördert.

Allgemein:

Das Grundstück befindet sich am nördlichen Rand des Ortszentrums von Demling und liegt
südlich an der Friedhofstraße.
Geländeform: Weitgehend eben, frei von Bewuchs. Der Grundstückszuschnitt ist dem beiliegendem Lageplan zu entnehmen.

Bodenverhältnisse:
Gemäß vorliegendem Bodengutachten stehen im Bereich des geplanten Neubaus unter der Humusschicht bindige Tonböden des Homogenbereich B1 in steifer Konsistenz an. Ein Bodenaustausch von ca. 60cm unter der Bodenplatte wird wegen der Frostempfindlichkeit dennoch erforderlich.
Die Gründungssohle liegt außerhalb des Einflußbereiches des Grundwassers, Aufgrund vorgefundener gering wasserdurchlässiger Schichten kann jedoch niederschlagsbedingtes Stau- bzw. Schichtenwasser nicht ausgeschlossen werden.

Kanal u. Versorgungsleitungen:
Das Baugrundstück ist nicht erschlossen. Kanal-, Wasser- u. Stromversorgung müssen entsprechend angepasst und erweitert werden.
Der Abwasserkanal befindet sich nördlich in der Friedhofstraße

Abmessungen :  Länge Haus 1 (NW):  ca. 20,65 m
  Breite Haus 1 (NW):  ca. 14,15 m
  Traufe Haus 1 (NW): ca. 5,41 m
  First Haus 1 (NW): ca. 8.72 m
  Länge Verbindungsbau (Nord):  ca. 2,55 m
  Länge Haus 2 (NO):  ca. 15,65 m
  Breite Haus 2 (NO):  ca. 14,15 m
  Traufe Haus 2 (NO): ca. 5,41 m
  First Haus 2 (NO): ca. 8.72 m
  Länge Verbindungsbau (Ost):  ca. 6,50 m
  Länge Haus 3 (S):  ca. 20,65 m
  Breite Haus 3 (S):  ca. 14,15 m
  Traufe Haus 3 (S): ca. 5,41 m
  First Haus 3 (S): ca. 8.72 m

Kubatur und Flächen:  BRI gesamt:  ca.  7.036,00 m³
  NGF gesamt:  ca.  1.512,97 m²
  BGF gesamt:  ca.  1.846,18 m²

Im Wesentlichen sind folgende Maßnahmen geplant:

Erdarbeiten:  Bodenaustausch für die Plattengründung.

Tragwerk, Dach:  Holzrahmenbau mit Brettsperrholz Zwischendecke und vereinzelt tragenden Innenwänden aus Brettsperrholz. Nicht tragende Wände in Trockenbauweise. Nicht sichtbarer Sparrendachtuhl mit hinterlüftetem Kaltdach und Aluminiumn-Stehfalz Deckung, Neigung von 3° bis 25 °. PV-Anlage auf den südlichen Dachhälften.
  Darunter abgehängte Holzfaser-Akustikdecken, teilweise glatte
 Gipskartondecken.
 Eingangsüberdachung aus Brettsperrholz mit Gefälledämmung,  Folienabdichtung, Substratschüttung und Begrünung.
 Dachtreasse aus Brettsperrholz mit  Gefälledämmung,Folienabdichtung und Plattenbelag.

Fassade:  Außenwände in Holzrahmenbauweise mit hinterlüfteter Holzfassade (Elementierung möglich).
 Fenster in Elementbauweise. vereinzelt Fenster hinter der Fassade versteckt bzw. mit Holzrasterkonstruktion überdeckt. Ein großteil der Verglasungen erhalten einen, in der Fassade integrierten, textilen Sonnenschutz bzw. Sonnenschutzverglasung nach Angabe Bauphysik .

Gründung:  Stahlbetonbodenplatte mit Aufzugsunterfahrt

Innenraum:  Abgehängte Holzfaser-Akustikdecke.
  Tragende Innenwände als Holzmassivwände überwiegend mit  Sichtanforderung, teilweise mit Gipskarton beplankt.  Nichtragenden Innenwände aus Gipskarton.
 Schwimmender Estrich mit Fußbodenheizung.
 Trockenbauvorsatzschalen zur Schallregulierung.
 Fliesenarbeiten in den Sanitärräumen, homogene Bodenbeläge  in den Aufenthaltsbereichen.
 Malerarbeiten.
 Maßnahmen zur Erzielung des geforderten brandschutztechnischen Standards.

Haustechnik:  geregelte, zentrale Be- und Entlüftung,
  Luft-Wasser-Wärmepumpe als zentrale Energiequelle,
  Fußbodenheizung,
 Sanitär- und Elektroinstallation nach üblichem Objektstandard  für öffentliche Bauten. Beleuchtung LED

Baustellenbetrieb und Baustelleneinrichtung (siehe beil. Baustelleneinrichtungsplan)
Fortsetzung der BVB gem. Pkt 10.15

Die allgemeine Baustellenerschließung und Baustellenzufahrt erfolgt über die Friedhofstraße.
Auf der im BE-Plan gekennzeichneten Fläche haben nach Abstimmung mit dem Bauherrn und der Bauleitung die gesamte Baustelleneinrichtung sowie alle Anlieferungen und Parkflächen Platz zu finden. Weitere Flächen können nicht zur Verfügung gestellt werden.
Alle Zufahrtswege sind permanent freizuhalten. Jeder AN hat die Möglichkeit die Baustelleneinrichtung und die Baustellenlagerung direkt mit allen Beteiligten einvernehmlich zu klären. Sie muss im Vorfeld mit der Bauleitung abgesprochen und von ihr genehmigt werden.
Die Baustellenzugänge sind geschlossen zu halten, um das Betreten der Baustelle durch unbefugte Erwachsene und Kinder zu verhindern.
Alle nötigen Maßnahmen zur Vermeidung von Schmutz und Lärm sind zu treffen. Diese werden nicht separat vergütet und sind in die Einheitspreise einzurechnen.
Die Baustelle ist täglich zu reinigen, Verschmutzungen der Straßen sind am Tag der Entstehung vollständig zu beseitgen.
Es wird besonders darauf hingewiesen, dass die Durchfahrt durch die Friedhofstraße nicht behindert werden darf und jederzeit freizuhalten ist.
Die Einholung der evtl. erforderlichen, öffentlich- rechtlichen Genehmigungen mit allen daraus entstehenden Unkosten und Gebühren, sowie die vorschriftsmäßige Absicherung und Beleuchtung der Baustelleneinrichtung ist Sache des Unternehmers und mit den angebotenen Einheitspreisen für die Baustelleneinrichtung abgegolten.
Sämtliche Hebezeuge sind vom AN zu stellen und in die Angebotspreise einzurechnen. Vom Gewerk Bauhauptarbeiten wird bauseits ein Kran für die Dauer der Rohbauzeit, sh. Bauzeitenplan, gestellt. Hebezeiten sind vom AN eigenverantwortlich mit dem Gewerk Bauhauptarbeiten abzustimmen.

## Termine
ZEITLICHE ABWICKLUNG DES BAUVORHABENS:
___________________________________________

  Beginn  Fertigstellung

Baubeginn:  KW  15/2026

BE / Erdarbeiten/ Kanal  KW 15/2026  18/2026

Bodenplatte / Aufuzgsschacht: KW 19/2026  23/2026

Zimmererarbeiten, Montage: Rohbau KW  24/2026  37/2026

Spengler Dachdeckung:  KW 37/2026  44/2026

Dachterrasse / Gründach:  KW 45/2026  48/2026

Fenster / P-R-Fassade Montage: KW 35/2026  44/2026

Fassadenbekleidung:  KW 43/2026  11/2027

Innenausbau:  KW  35/2026  29/2027

UP-, TB und Roh-Installation KW  37/2026  03/2027

Fertiginstallation  KW 18/2027  26/2027

Außenanlagen  KW 18/2027  29/2027

Abnahme aller Leistungen KW  29/2027

Detaillierte Terminangabe für die Ausführung der einzelnen Gewerke werden im  jeweiligen Leistungsverzeichnis fixiert und im Werkvertrag verbindlich festgelegt. Terminablauf siehe auch beiliegender Terminplan.
--------------------------------------------------------------------------------------------------------------------------------------------------
voraussichtliche  Ausführungstermine:

Gewerk:  VE 090 Textiler Sonnenschutz / Verdunkelung

Leistung:  Beginn:  Ende:

Werkstattplanung/Fertigung 22.06.2026  30.10.2026
Montage  02.11.2026  27.11.2026

## Planlieferung
Planlieferung
Sämtliche Planunterlagen werden dem AN nur in digitaler Form im PDF-Format zur Verfügung gestellt und müssen vom AN selbst ausgruckt bzw. entsprechend senes Bedarfs vervielfältigt werden.
Papierpläne können nur gegen separate Vergütung beim Architekten angefordert werden.

## ZTV Baustelle und Baustellenorganisation
1. DIN-Normen und sonstige Vorschriften

a)  Bayerische Bauordnung
b)  32. BImschV (Baumaschinenlärmverordnung)
c)  Unfallverhütungsvorschriften der Berufsgenossenschaften

2. Definition

a) Baustelle im Sinne dieser ZTV sind der eigentliche Neubaubereich und vom AG
  zugewiesene Lagerflächen außerhalb des Baubereichs (vgl. Baustellenleitplan). Die Größe
  der Baustelle kann sich während der Ausführungszeit ändern.
b)  Baustraßen stellen die Verbindung zwischen der Baustelle und öffentlichen Straßen sowie
  zwischen der Baustelle und Lagerflächen außerhalb der Baustelle her. Auf Baustraßen gilt
  die StVO.

3. Baustellenorganisation

a)  Die dem AN zur Verfügung stehenden Baustellen- und Lagerflächen sind im Lageplan
  dargestellt.
b)  Vom AG wird ein SIGE-Plan erstellt und ein SiGeKo ernannt. Grundsätzlich ist jeder AN für
  die Sicherung seiner Arbeitsbereiche unter Einhaltung der im SIGE-Plan benannten
  Vorschriften verantwortlich.
c)  Notwendige zusätzliche Sicherungsmaßnahmen, die für mehrere Gewerke verwendet
  werden können, werden vom AG vergütet und sind im LV erfasst.
d)  Dem SiGeKo ist zu Beginn der Arbeiten von jeder Firma mitzuteilen, wer auf der Baustelle für
  die Einhaltung der UVV verantwortlich ist. Während der Arbeiten hat jede Firma dem SiGeKo
  unaufgefordert alle 2 Wochen einen detaillierten Arbeitsplan für die nächsten 2 Wochen
  mitzuteilen.
e)  Aus Lärmschutzgründen wird die Arbeitszeit montags bis freitags auf die Zeit von 7.00 Uhr
  bis 18.00 Uhr beschränkt.
f)  Längere Arbeitszeiten und Samstagsarbeit bedürfen wegen der Koordination mit der
  Bauüberwachung grundsätzlich und rechtzeitig vorher (> 2 Tage) der Zustimmung des AG;
  ausgenommen hiervon sind Wartungs- und Reparaturarbeiten.
g)  Bei Dunkelheit dürfen Arbeiten nur durchgeführt werden, wenn die Baustelle ausreichend
  beleuchtet ist.
h)  Für die Bauleitung ist vom AN ein Dipl.-Ing. (Bauwesen) oder vergleichbar mit mindestens
  3 Jahren  Berufspraxis einzusetzen.
i)  Das Aufstellen von firmeneigenen Bauschildern ist verboten. Vom AG wird eine Bautafel
  aufgestellt.Der AG veranlasst, dass der Firmenname auf diesen Bauschildern mit aufgeführt
  wird. Der AN hat die erforderlichen Textvorlagen der Bauleitung zu übergeben.
j)  Die Entnahme von Wasser und Strom darf nur an den ausgewiesenen, mit Zählern
  versehenen Stellen erfolgen. Unberechtigte Entnahmen an anderen Stellen werden als
  Diebstahl verfolgt.
k)  Auf der Baustelle dürfen nur Fahrzeuge eingesetzt werden, die ordnungsgemäß versichert
  sind und alle Anforderungen der StVO erfüllen.
l)  Die Baustelle ist innerhalb von einer Woche nach der Abnahme  der Leistungen bzw. einer
  vereinbarten Nachfrist vollständig zu räumen.

4. Emmissionen

a)  Vom AN dürfen nur Baumaschinen eingesetzt werden, die nachweislich die Anforderungen
  der 32.BlmschV  (Baumaschinenlärmverordnung) erfüllen.
b)  Das Verbrennen von Bauschutt aller Art ist auf der Baustelle verboten.
c)  Das Entstehen von Bränden muss durch geeignete Maßnahme verhindert werden. Bei
  Trennarbeiten mittels Schweißbrenner und Flexarbeiten dürfen in der unmittelbaren
  Umgebung des sich erwärmenden Stahlteils keine brennbaren Stoffe mehr vorhanden sein.
  Das betrifft auch am Boden im Bereich des Funkenflugs liegende, brennbare Stoffe.
  Funktionsfähige Feuerlöscher müssen bei den Trennarbeiten in ausreichender Anzahl
  griffbereit vorhanden sein.
d)  Abwasser- und Regenwasserkanäle, die vom Aushub- oder Umbaubereich wegführen, sind
  spätestens zu Beginn der maschinellen Arbeiten an vom AG angegebenen Stellen mit
  geeigneten Deckeln zu verschließen, damit kein Bauschutt in bestehende Kanäle eingespült
  wird.

5. Abnahmen, Qualitätskontrolle

 Die geräumte Baustelle wird förmlich abgenommen.

6. Nebenleistungen

a)  Anbringen von Verbotsschildern in ausreichender Anzahl
  ("Betreten der Baustelle verboten" usw.)
b)  Installation von Zähleinrichtungen für Wasser  (Standrohre) und Strom (Baustromzähler).
c)  Teilnahme am Jour-Fixe.
d)  Erkundung Leitungsbestand auf dem Grundstück.
e)  Liefern der erforderlichen Informationen an den SiGeKo.
f)  Beseitigung von Schäden an Schutzabdeckungen und Staubschutzwänden.
  sowie von Abfallmaterial aus dem Bereich des Auftragnehmers (Baustellenabfälle, z.B..
  Verpackungsmaterial, Reststoffe usw.), das entsprechend den rechtlichen Vorschriften
  (z.B. örtliche Abfallsatzung) zu entsorgen ist.
  Wertstoffe sind auszusondern, in getrennten Fraktionen zu erfassen und der
  Wiederverwertung zuzuführen (Nebenleistung nach Nr. 4.1.11 DIN 18 299).
 Sondermüll ist unter Beachtung des Gesundheitsschutzes nach Abfall-Schlüssel zu
  kennzeichnen und mit  Nachweis bei zugelassenen Annahmestellen zu entsorgen
g) Tägliche Reinigung der Baustelle und Baustraßen, sowie Beseitigung von Verunreinigungen
  auf öffentlichen Verkehrsflächen.

## 090 Textiler Sonnenschutz / Verdunkelung

### Titel 01 Sonnenschutzanlage

*Hinweis: Angebotsgrundlagen*
Als Sonnenschutz kommt folgende Verschattungsart zur Ausführung:
- Senkrecht-Markisen vor Fenstern und Fassadenelementen im EG und OG

Einschl. Elektro-Antiebe; die Steuerung wird bauseits durch den Elektriker erstellt.

Die Anlagen werden elektrisch betrieben.
Entsprechende Details zur Ausführung sind dem Angebot beizulegen.
In die Einheitspreise sind folgende Leistungen einzurechnen:

- Lieferung sämtlichen Materials frei Baustelle und betriebsfertige
  sach- und fachgemäße Montage der kompletten Anlagen.
- Die für die Außenarbeiten erforderlichen Gerüste werden bauseits zur
  Verfügung gestellt. Fallls die Montage nicht im Zuge der Fassadenarbeiten
  erfolgen kann, ist ein Gerüst abgefragt.
- Die rechtzeitige Lieferung aller Anschluss- und Kabelpläne
  durch den AN Sonnenschutz an den Elektriker
- Das Probefahren, sowie die Einweisung an eine zuständige Person des
  AG (z.B. Hausmeister) im Beisein des zuständigen Elektro-Monteurs
- Werkstatt- und Montageplanung im erforderlich prüffähigen Umfang
  (wie z. B. Längs- und Querschnitt-Zeichnungen M 1:1 von allen
  wesentlichen Detailpunkten, Übersichts- und Montagepläne, Eintragungen
  von Maßen, Materialien und Oberflächen etc.)
- Bemusterung von je 1 Originalteil von wesentlichen konstruktiven Bauteilen
  (Stoff, Konsolen, Führungsschiene).
- Alle notwendigen Leistungen und Maßnahmen zur Befestigung der
  Sonnenschutzanlagen am Sturz jeweils in fertigen Wandnischen bzw.auf
  Holz-Alu-Fensterelementen.
  Die konstruktive Detailausbildung hat in enger Abstimmung mit den
  angrenzenden Gewerken Holzbau und Fensterbau zu erfolgen.

Alle Befestigungsteile (Schrauben usw.) grundsätzlich aus Edelstahl, Verbindungsteile nichtrostend (V2A, Alu)

Die Dimensionierung der statisch relevanten Bauteile hat eigenverantwortlich durch den AN auf Grundlage der vorgegeben Erscheinung zu erfolgen.

Grundlage des Leistungsverzeichnisses sind außenliegende  Sonnenschutzanlagen der
  Fa. Brichta GmbH
 Am Fischerhölzle 8
 89420 Höchstätt
 Tel. 09074 / 70696-0
 info@brichta.net

Gleichwertige Produkte sind ausdrücklich zugelassen, sofern sie in Funktion u. Gestaltung der Vorgabe entsprechen.
Die Gleichwertigkeit ist durch Vorlage von Zeichnungen,  Prüfzeugnissen und Mustern mit der Angebotsabgabe nachzuweisen.

Angaben des Bieters:

Angebotenes  Fabrikat:: '....................................................'

Angebotener Behang: '....................................................'

Behangmaterial: '....................................................'

Behangdicke:. '....................................................'

Bauaufsichtliches Prüfzeugnis Behang
mit Zulassungsnummer  O ja  O nein

Behänge in einem Stück verarbeitet  O ja  O nein

Behangkonfektion  O  geschweißt O genäht

Oberflächenbehandlung aller sichtbaren Metallteile in RAL-Ton
oder DB-Ton wählbar  O ja  O nein

Achtung: Fehlen vorstehende Angaben, wird das Angebot nicht gewertet!

*Hinweis: ZTV Textiler Sonnenschutz*
Elektrische Rollmarkisen senkrecht

1. Wellensystem/Antrieb
Welle aus galvanisch verzinktem, nahtlosem Präzisions-Stahlrohr, Durchmesser und Wandstärke entsprechend der statischen Anforderungen aus Anlagenbreite und -höhe,
mind. 63 x 1,5 mm .
Lagerung der Wickelwelle: in wartungsfreien, geräuscharmen, hochbelastbaren Kunststoff-Gleitlagern
Unterbringung der Antriebswelle im Rollkasten

2. Antrieb
Antrieb über Einphasen-Wechselstrommotor (Rohrmotor)
230 V /50 Hz, mit automatischer Abschaltung in beiden Endlagen
und eingebautem Überhitzungsschutz, Einschaltdauer 4 Min.,
spritzwassergeschützt (IP 44), ca. 1,0 m Kabelpeitsche mit Steckerkupplung

Fabrikat '....................................................'

3. Behangführung / Seitliche Führung

2-teiliges Aluminium-Strangpressprofil; B x T 28 x 35 mm; mit Abschlusswinkel; Kunststoffeinsatz für die Behangführung aus Polycarbonat und PVC-frei; alterungsbeständig; faserverstärkt; hohe Temperaturbeständigkeit zur Gewährleistung der Funktion auch bei hohen und niedrigen Temperaturen.
Die Verklipsung der beiden Schienenteile ist reversibel; die Verschraubung ist unsichtbar, so dass bei Schienenbefestigung von vorne keine Bohrungen der Verschraubungen zu sehen sind.
Kunststoffeinsatz in Farbe grau oder schwarz.
Zur Sicherstellung der verdeckten Befestigung auf den Alu-Deckschalen der Pfosten-Riegel-Fassaden sind an den bauseits verlängerten Schraubbolzen zu befestigende Halteplatten, abgestimmt auf die Führungsschienen anzubieten.

Abmessungen der angebotenen Führungsschienen:

'........  x ........' mm

4. Fallstab
aus stranggepresstem Aluminiumprofil ca  30 x 28,5 mm
pulverbeschichtet,
mit hoher Querstabilität; Hohlkammer zum Einlegen von
Beschwerungsprofilen (Gewicht abhängig. von Anlagengröße und Einsatzzweck der Anlage); Rundnut zur Befestigung des Behanges über Kedertasche und Kunststoffkeder.
Endstab auf Unterseite gegen Lichteinfall wahlweise mit
Bürstendichtung oder Gummilippe ausgestattet; seitliche
Kunststoffendkappen zur Klemmung des Endstabes und als
zusätzliche Führung des Endstabes in den Führungsschienen.

5. Gehäuse
aus stranggepresstem Aluminium in U-Form,
Querschnitt ca. 125 x 125 mm,
Material-Stärke mind. 1,5 mm.,
mit unterem waagerechtem, aushebbaren Revisionsdeckel; Revisionsdeckel mit angearbeitetem gerundetem Ablaufprofil
mit Gummiprofil zwischen Gehäuse und Deckel zur Geräuschminderung.
Befestigung des Gehäuses über Lagerzapfen unsichtbar in der
Führungsschiene.
Beidseitiger seitlicher Abschluss des Gehäuses mit Aluminiumdeckel; 1,5 mm; über 4 Schrauben in speziellen Schraubkanälen des Gehäuses verschraubt; bei Einbau von Einzelanlagen vor der Laibung oder Randanlagen

6. Behangmaterial Sonnenschutz
beidseitig PVC-beschichtetes Polyester-Gewebe.
permanent schwer entflammbar, Behangdicke mind 0,45 mm,
Gewicht ca. 420 g/m², Lichttransmission  ca. 3 %,
Vollverdunkelung: beidseitig PVC-beschichtetes glasfaser-Gewebe, permanent schwer entflammbar, Behangdicke mind 0,70 mm,
zweifarbig (Oberseite / Unterseite),
Gewicht ca. 670 g/m², Lichttransmission  ca. 0 %,

Verarbeitung ohne Behanaussteifung
Farbton / Design nach Herstellerkollektion.
Richtqualität Verschattung: Serge Ferrari "Soltis" Perfom 92
bei Vollverdunkelung Copaco "Serge 600 BO Lunar 0%"

Qualitätsmerkmale: - gute Abblendwirkung
  - hohe Reißfestigkeit
  (Kette/Schuss) 310/210 daN / 5 cm,
  Weiterreißfestigkeit 45/25 daN
  - Lichtechtheitsgrad mind. 7
  - genügend steif, um faltenlos aufzurollen
  - fundgizide Behandlung: Grad 0
  - permanent schwer entflammbar nach
  DIN 4102, Brennbarkeitsklasse B1 mit
  bauaufsichtl. Zulassung

Behangverarbeitung
In einem Stück konfektionierter Behang; beidseitig seitlich über die komplette Höhe fest mit dem Behang verbundener Reißverschluss zur sicheren Führung des Behanges in der Führungsschiene; die Reißverschluss-Zähne sind durchgewirkt (durchgewebt) und nicht nur aufgespritzt; Aussteifungsprofile sind nicht erlaubt;
in Abhängigkeit von der zur Verfügung stehenden Rollenware des Behanges sind Quernähte eingearbeitet;
Behangverarbeitung geklebt, geschweißt oder genäht;
abhängig von der Behangqualität.

7. Befestigung
Führungschienen an bauseitigen Holz-Alu-Fenster-Elementen auf Alu-Deckschalen

8. Oberfläche
Sämtliche sichtbaren Metall-Teile nach RAL oder DB pulverbeschichtet, Farbton nach Wahl des AG bzw. Architekten.
Alle Kunststoffteile wahlweise in schwarz oder lichtgrau
(ähnlich RAL 7035)

Angaben zur Ausführung

Gehäusegröße 125 x 125 mm quadratisch,
Revision hat ausschließlich nach unten über einen abnehmbaren Revisionsdeckel zu erfolgen.
Windwiderstandsklasse 6 nach DIN EN 13659 ist zu erfüllen.

Nachfolgend beschriebene Verschattungsanlagen sind außenliegend vor den Pfosten-Riegel-Fassaden  anzubringen, wobei die Führungsschienen direkt auf die senkrechten  Aluminium-Deckschalen der Fensterelemente bzw. oberhalb mit geeigneten Schrauben durch die 160 mm dicke Holzweichfaser- dämmung in Brettsperrholz-Wände anzubringen sind.

Die Behänge sind in der max. Größe bis 3350 x 3800 mm,
in einem Stück zu verarbeiten. Je nach Behangwahl und Farbe können Quernähte erforderlich sein, welche mit dem Architekturbüro abzustimmen sind.

*Hinweis: Hinweis Sonnen-/Blendschutzanlagen*
Hinweis Sonnen-/Blendschutzanlagen

Ausführungsqualität
Außenliegende Sonnenschutz- oder Blendschutzanlagen System ZIP sind entsprechend nachfolgender Qualitäts- und Sicherheitsvorgaben auszuführen. Diese dürfen nicht unterschritten werden.

Die Behänge müssen als Sicherung gegen Herausdrücken
oder springen seitlich mit einem durchgehenden Reißverschluss ausgestattet sein. Auch um ein Herausdrücken bei geöffneten Fenstern und Windzug zu verhindern (führt bei herkömmlichen Systemen zu Störungen und Reparaturen) müssen diese
Qualitätsmerkmale eingehalten werden, was zu Einsparungen von Reparatur- und Wartungskosten führt.
Es dürfen keine Aussteifungsprofile eingearbeitet sein.

Die Führungsschienenkonstruktion ermöglicht einen axial geführten Behang und verhindert das Herausdrücken, weshalb das innere bewegliche Führungsstück für die Reißverschluss- führung zwingend notwendig ist.

Wegen der nur sehr schmalen Schlitzführung für den Reißverschluss sind PVC-Führungen und außerhalb der Toleranz verwendete Einsätze nicht erlaubt, da diese zu störanfällig sind (höhere Temperaturen weiten PVC-Schlitzführungen mit der Folge, dass die Behänge aus der "geweiteten Führung" wandern oder gedrückt werden).

Durch die seitliche Behangführung ist das System extrem windstabil. Je nach Größe, Ausführung und Einbausituation hält dieses System Windlasten bis Windstärke 6 stand und bietet deshalb besondere Vorteile für den Einsatz als Sonnen- und Blendschutzanlage im Außenbereich.
Das System und dessen Windstabilität ist geprüft nach DIN EN 13659 Windwiderstandsklasse 6.
Die Windstabilität ist über ein Prüfzertifikat eines unabhängigen Prüfinstitutes nachzuweisen.

Zeichnungen
Der Bieter hat im Auftragsfall von allen Einzelheiten der Verdunkelungs-/ Abdunkelungs-/Sonnen-/Blendschutzanlage horizontale und vertikale Schnittbeispiele zur Genehmigung vor der Ausführung vorzulegen.

Dem Angebot ist eine maßstäbliche Zeichnung der angebotenen Anlage beizulegen.

Gleichwertigkeit der Erzeugnisse
Werden gleichwertige Erzeugnisse angeboten, so ist die Gleichwertigkeit mit Mustern, Zeichnungen und Prüfzeugnissen nachzuweisen und dem Angebot beizulegen.
Fehlen die Angaben, kann das Angebot als nicht wertbar ausgeschlossen werden.
Fehlen die geforderten Zeichnungen oder fehlen die Bieterangaben, wird das Angebot nicht gewertet.

#### Bereich 01.01 Sonnenschutz Anlagen EG

**01.01.1 Rollmarkise B 1,78 m, H ca. 1,80 m**
Senkrechtmarkise SM-ZIP-MQ mit Gehäuse quadratisch,
gemäß allgemeiner Beschreibung,
Behang Soltis Perform 92,
als Einzelanlage,
Markisenbreite ca. 1,78 m
Behanghöhe ca. 1,80 m,
Einbauhöhe der Tuchwelle ab Standfläche ca. 2,70 m
Befestigung wie allgemein beschrieben,
ZIP-Führungschienen auf Alu-Deckschalen.

Einbau an der Ost- und Westseite, Element Pos 1.1
Menge: 3,000 St

**01.01.2 Rollmarkise B 1,78 m, H ca. 1,80 m, Vollverdunkelung**
Senkrechtmarkise SM-ZIP-MQ mit Gehäuse quadratisch,
gemäß allgemeiner Beschreibung,
Vollverdunkelungs-Behang Serge 600 BO Lunar 0%,
als Einzelanlage,
Markisenbreite ca. 1,78 m
Behanghöhe ca. 1,80 m,
Einbauhöhe der Tuchwelle ab Standfläche ca. 2,70 m
Befestigung wie allgemein beschrieben,
ZIP-Führungschienen auf Alu-Deckschalen.

Einbau an der Ost- und Westseite, bei Ruheräumen
Menge: 1,000 St

**01.01.3 Rollmarkise B 1,99 m, H ca. 1,80 m, Vollverdunkelung**
Senkrechtmarkise SM-ZIP-MQ mit Gehäuse quadratisch,
gemäß allgemeiner Beschreibung,
Vollverdunkelungs-Behang Serge 600 BO Lunar 0%,
als Einzelanlage,
Markisenbreite ca. 1,99 m
Behanghöhe ca. 1,80 m,
Einbauhöhe der Tuchwelle ab Standfläche ca. 2,70 m
Befestigung wie allgemein beschrieben,
ZIP-Führungschienen auf Alu-Deckschalen.

Einbau an der Ost- und Westseite, bei Ruheräumen
Menge: 1,000 St

**01.01.4 Rollmarkise B 2,45 m, H ca. 1,80 m**
Senkrechtmarkise SM-ZIP-MQ mit Gehäuse quadratisch,
gemäß allgemeiner Beschreibung,
Behang Soltis Perform 92,
als Einzelanlage,
Markisenbreite ca. 2,45 m
Behanghöhe ca. 1,80 m,
Einbauhöhe der Tuchwelle ab Standfläche ca. 2,70 m
Befestigung wie allgemein beschrieben,
ZIP-Führungschienen auf Alu-Deckschalen.

Einbau an der Ostseite, Element Pos. 6.1
Menge: 1,000 St

**01.01.5 Rollmarkise B 2,56 m, H ca. 2,68 m**
Senkrechtmarkise SM-ZIP-MQ mit Gehäuse quadratisch,
gemäß allgemeiner Beschreibung,
Behang Soltis Perform 92,
als Einzelanlage,
Gehäusebreite ca. 3,82 m
Markisenbreite ca. 2,56 m
Behanghöhe ca. 2,68 m,
Einbauhöhe der Tuchwelle ab Standfläche 2,70 m
Befestigung wie allgemein beschrieben,
ZIP-Führungschienen auf Alu-Deckschalen.

Einbau an der Südseite, Element Pos.3,3
Menge: 3,000 St

**01.01.6 Rollmarkise B 3,82 m, H ca. 2,68 m**
Senkrechtmarkise SM-ZIP-MQ mit Gehäuse quadratisch,
gemäß allgemeiner Beschreibung,
Behang Soltis Perform 92,
als Einzelanlage,
Markisenbreite ca. 3,82 m
Behanghöhe ca. 2,68 m,
Einbauhöhe der Tuchwelle ab Standfläche 2,70 m
Befestigung wie allgemein beschrieben,
ZIP-Führungschienen auf Alu-Deckschalen.

Einbau an der Südseite, Element Pos. 3,1, 3.5
Menge: 3,000 St

**01.01.7 Rollmarkise B 1,00 m, H ca. 2,55 m**
Senkrechtmarkise SM-ZIP-MQ mit Gehäuse quadratisch,
gemäß allgemeiner Beschreibung,
Behang Soltis Perform 92,
als Einzelanlage,
Gehäusebreite ca. 2,02 m
Markisenbreite ca. 1,00 m
Behanghöhe ca. 2,55 m,
Einbauhöhe der Tuchwelle ab Standfläche 2,65 m
Befestigung wie allgemein beschrieben,
ZIP-Führungschienen auf Alu-Deckschalen.

Einbau an der Westseite Schleuse / Empfang,
Element P-R Pos. 2
Menge: 1,000 St

**01.01.8 Rollmarkise B 3,90 m, H ca. 2,55 m ,2-teilig**
Senkrechtmarkise SM-ZIP-MQ mit Gehäuse quadratisch,
gemäß allgemeiner Beschreibung,
Behang Soltis Perform 92,
als kombinierte Anlage,
Markisenbreite ca. 1,70 + 2,20 m
Behanghöhe ca. 2,55 m,
Einbauhöhe der Tuchwelle ab Standfläche 2,65 m
Befestigung wie allgemein beschrieben,
ZIP-Führungschienen auf Alu-Deckschalen.

Einbau an der Westseite Schleuse / Empfang,
Element P-R Pos. 2
Menge: 1,000 St

**01.01.9 Befestigungsplatten einseitig**
*** Bedarfsposition mit GB
Befestigungsplatte / Konsole aus Aluminium Dicke ca. 10 mm.
Einzelgröße ca. 60 x 120 mm,
Oberfläche pulverbeschichtet in RAL-Farbton der Führungsprofile.
Mit entsprechenden Bohrungen zur Montage auf den bauseitigen Bolzen Paaren der Fassade.
Einbau ca. alle 80 bis 100 cm in Abstimmung mit dem Fensterbauer.
für 1-seitiges Führungsprofil
Menge: 180,000 St

**01.01.10 Befestigungsplatten 2 -seitig**
*** Bedarfsposition mit GB
Befestigungsplatte / Konsole
wie vor, jedoch
für 2-seitiges Führungsprofil.
Menge: 10,000 St

#### Bereich 01.02 Sonnenschutz Anlagen OG

**01.02.1 Rollmarkise B 0,90 m, H ca. 0,90 m**
Senkrechtmarkise SM-ZIP-MQ mit Gehäuse quadratisch,
gemäß allgemeiner Beschreibung,
Behang Soltis Perform 92,
als Einzelanlage,
Markisenbreite ca. 0,90 m
Behanghöhe ca. 0,90 m,
Einbauhöhe der Tuchwelle ab Standfläche ca. 1,20 m
bzw. 1,50 m
Befestigung wie allgemein beschrieben,
ZIP-Führungschienen auf Alu-Deckschalen.

Einbau an der Ost-, Süd-  und Westseite, Element Pos. 4.1
Menge: 1,000 St

**01.02.2 Rollmarkise B 1,78 m, H ca. 1,80 m**
Senkrechtmarkise SM-ZIP-MQ mit Gehäuse quadratisch,
gemäß allgemeiner Beschreibung,
Behang Soltis Perform 92,
als Einzelanlage,
Markisenbreite ca. 1,78 m
Behanghöhe ca. 1,80 m,
Einbauhöhe der Tuchwelle ab Standfläche ca. 2,70 m
Befestigung wie allgemein beschrieben,
ZIP-Führungschienen auf Alu-Deckschalen.

Einbau an der Ost-, Süd-  und Westseite, Element Pos. 1.1, 1.16
Menge: 5,000 St

**01.02.3 Rollmarkise B 2,45 m, H ca. 1,80 m**
Senkrechtmarkise SM-ZIP-MQ mit Gehäuse quadratisch,
gemäß allgemeiner Beschreibung,
Behang Soltis Perform 92,
als Einzelanlage,
Markisenbreite ca. 2,45 m
Behanghöhe ca. 1,80 m,
Einbauhöhe der Tuchwelle ab Standfläche ca. 2,70 m
Befestigung wie allgemein beschrieben,
ZIP-Führungschienen auf Alu-Deckschalen.

Einbau an der Ostseite, Element Pos. 1.12
Menge: 1,000 St

**01.02.4 Rollmarkise B 4,00 m, H ca. 2,15 m, Vollverdunkelung**
Senkrechtmarkise SM-ZIP-MQ mit Gehäuse quadratisch,
gemäß allgemeiner Beschreibung,
Vollverdunkelungs-Behang Serge 600 BO Lunar 0%,
als 3-teilige Anlage
Markisenbreite ca. 0,90+2,20+0,90 m
Behanghöhe ca. 2,15 m,
Einbauhöhe der Tuchwelle ab Standfläche ca. 2,45 m
Befestigung wie allgemein beschrieben,
ZIP-Führungschienen auf Alu-Deckschalen.

Einbau an der Nordseite, vor Therapieraum,
Element Pos. 5.1
Menge: 1,000 St

**01.02.5 Rollmarkise B 3,82 m, H ca. 2,45 m**
Senkrechtmarkise SM-ZIP-MQ mit Gehäuse quadratisch,
gemäß allgemeiner Beschreibung,
Behang Soltis Perform 92,
als Einzelanlage,
Markisenbreite ca. 3,82 m
Behanghöhe ca. 2,45 m,
Einbauhöhe der Tuchwelle ab Standfläche 2,45 m
Befestigung wie allgemein beschrieben,
ZIP-Führungschienen auf Alu-Deckschalen.

Einbau an der Südseite, Element Pos. 3.7
Menge: 6,000 St

**01.02.6 Rollmarkise B 3,40 m, H ca. 2,60 m**
Senkrechtmarkise SM-ZIP-MQ mit Gehäuse quadratisch,
gemäß allgemeiner Beschreibung,
Behang Soltis Perform 92,
als Einzelanlage,
Markisenbreite ca. 3,40 m
Behanghöhe ca. 2,60 m,
Einbauhöhe der Tuchwelle ab Standfläche 2,60 m
Befestigung wie allgemein beschrieben,
ZIP-Führungschienen auf Alu-Deckschalen.

Einbau an der Südseite Zwischenbau Nord,
Element P-R Pos. 6
Menge: 1,000 St

**01.02.7 Rollmarkise B 6,13 m, H ca. 2,63 m ,2-teilig**
Senkrechtmarkise SM-ZIP-MQ mit Gehäuse quadratisch,
gemäß allgemeiner Beschreibung,
Behang Soltis Perform 92,
als kombinierte Anlage,
Markisenbreite ca. 3,03 + 3,10 m
Behanghöhe ca. 2,63 m,
Einbauhöhe der Tuchwelle ab Standfläche 2,63 m
Befestigung wie allgemein beschrieben,
ZIP-Führungschienen auf Alu-Deckschalen.

Einbau an der Ostseite Verbindungsgang,
Element P-R Pos. 4
Menge: 1,000 St

**01.02.8 Rollmarkise B 1,25 m, H ca. 2,63 m**
Senkrechtmarkise SM-ZIP-MQ mit Gehäuse quadratisch,
gemäß allgemeiner Beschreibung,
Behang Soltis Perform 92,
als kombinierte Anlage,wie vor, jedoch
Gehäusebreite ca. 2,52 m
Markisenbreite ca. 1,25 m
Behanghöhe ca. 2,63 m,
Einbauhöhe der Tuchwelle ab Standfläche 2,63 m
Befestigung wie allgemein beschrieben,
ZIP-Führungschienen auf Alu-Deckschalen.

Einbau an der Westseite Verbindungsgang,
Element P-R Pos. 5
Menge: 1,000 St

**01.02.9 Rollmarkise B 4,80 m, H ca. 2,63 m, 2-teilig**
Senkrechtmarkise SM-ZIP-MQ mit Gehäuse quadratisch,
gemäß allgemeiner Beschreibung,
Behang Soltis Perform 92,
als kombinierte Anlage,wie vor, jedoch
Markisenbreite ca. 2,37 + 2,43 m
Behanghöhe ca. 2,63 m,
Einbauhöhe der Tuchwelle ab Standfläche 2,63 m
Befestigung wie allgemein beschrieben,
ZIP-Führungschienen auf Alu-Deckschalen.

Einbau an der Westseite Verbindungsgang,
Element P-R Pos. 5
Menge: 1,000 St

**01.02.10 Führungsschienen Zusatzprofil 35x20 mm**
*** Bedarfsposition mit GB
als Ergänzung der einseitigen Führungsschienen
zur Angleichung der Ansichtsbreite
Menge: 25,000 m

#### Bereich 01.03 Regieleistungen u. Sonstiges

**01.03.1 Einr.Räum.Vorh.**
*** Pauschalposition
Einrichten und Räumen der Baustelle, Vorhalten der
Baustelleneinrichtung
für sämtliche in der Leistungsbeschreibung
aufgeführten Leistungen.
Arbeits- u. Schutzgerüste, soweit sie nicht
eigens vergütet werden.
Menge: 1,000 psch

**01.03.2 Fertigungs- u. Montagepläne**
*** Pauschalposition
Herstellen aller erforderlicher Werkstattzeichnungen,
dem Architekten zur Prüfung u. Freigabe vorlegen,
ändern bis zur völligen Klärung einschl. aller Besprechungen.
Menge: 1,000 psch

*Hinweis: ZTV REGIEARBEITEN:*
:
Arbeiten, die im Leistungsbeschrieb nicht erfaßt sind, müssen umgehend über ein Nachtragsangebot erfasst werden
(siehe Vorbemerkungen).
Für andere Arbeiten, welche im LV nicht erfasst sind und die nur auf ausdrückliche Anweisung der Bauleitung in Regie ausgeführt werden dürfen, sind die folgenden Stundensätze für die Gesamtbauzeit bindend vereinbart.
Die Regieberichte sind binnen 3 Werktagen der Bauleitung zur Unterschrift vorzulegen.
Später eingereichte Berichte werden nicht anerkannt.
In den Stundensatz sind alle Neben-, Fahrt- und Gemeinkosten einzurechnen.
Polier- und Aufsichtsstunden werden für Stundenlohnarbeiten nicht anerkannt und werden als Facharbeiter-Sätze verrechnet.

**01.03.3 Facharbeiter**
Menge: 5,000 Std

**01.03.4 Helfer**
Menge: 5,000 Std
